# Peça para calha protectora para alojamento de cabos eléctricos e de telecomunicação

- Propriedade do ficheiro: CYPE Ingenieros S.A.
- Formato: FIEBDC-3/2016
- Programa: Gerador de preços para construção civil. CYPE Ingenieros, S.A.
- Data: 14/03/2023
- Moeda: EUR
- Custos indirectos: 3 %
- IVA: 23 %

## I Instalações

### IE Eléctricas

#### IEO Canalizações

**IEO035** Ud Peça para calha protectora para alojamento de cabos eléctricos e de telecomunicação.
Ângulo de U24X, cor cinzento RAL 7035, código de pedido 73210-04, série 73 "UNEX", de 30x40 mm.
Inclui: Marcação. Colocação.
Critério de medição de projecto: Número de unidades previstas, segundo documentação gráfica de Projecto.
Critério de medição de obra: Medir-se-á o número de unidades realmente executadas segundo especificações de Projecto.

| Código | Un | Descrição | Rendimento | Preço | Importância |
|---|---|---|---|---|---|
| mt35une103cc | Ud | Ângulo de U24X, cor cinzento RAL 7035, código de pedido 73210-04, série 73 "UNEX", de 30x40 mm, para colocar à pressão. (material) | 1 | 7.12 | 7.120 |
| mo003 | h | Oficial de 1ª electricista. (mão de obra) | 0.059 | 21.36 | 1.260 |
| mo102 | h | Ajudante de electricista. (mão de obra) | 0.059 | 20.25 | 1.195 |
| % | % | Custos directos complementares | 2 % | 9.575 | 0.192 |
|  |  | Custos directos |  |  | 9.767 |
