# Caminho de cabos para suporte e condução de cabos eléctricos

- Propriedade do ficheiro: CYPE Ingenieros S.A.
- Formato: FIEBDC-3/2016
- Programa: Gerador de preços para construção civil. CYPE Ingenieros, S.A.
- Data: 14/03/2023
- Moeda: EUR
- Custos indirectos: 3 %
- IVA: 23 %

## I Instalações

### IE Eléctricas

#### IEO Canalizações

**IEO040** m Caminho de cabos para suporte e condução de cabos eléctricos.
Caminho de cabos perfurado de U23X, cor cinzento RAL 7035, código de pedido 66090, série 66 "UNEX", de 60x75 mm, resistência ao impacto 5 joules, propriedades eléctricas: isolante, não propagador da chama, estável contra os raios UV e com bom comportamento à intempérie e face à acção dos agentes químicos, com 1 compartimento, com suporte horizontal, de U23X, cor cinzento RAL 7035, código de pedido 66103.
Inclui: Marcação. Fixação do suporte. Colocação e fixação do caminho de cabos.
Critério de medição de projecto: Comprimento medido segundo documentação gráfica de Projecto.
Critério de medição de obra: Medir-se-á o comprimento realmente executado segundo especificações de Projecto.

| Código | Un | Descrição | Rendimento | Preço | Importância |
|---|---|---|---|---|---|
| mt35une001l | m | Caminho de cabos perfurado de U23X, cor cinzento RAL 7035, código de pedido 66090, série 66 "UNEX", de 60x75 mm, resistência ao impacto 5 joules, propriedades eléctricas: isolante, não propagador da chama, estável contra os raios UV e com bom comportamento à intempérie e face à acção dos agentes químicos, segundo NP EN 61537, fornecido em tramos de 3 m de comprimento, para suporte e condução de cabos eléctricos. (material) | 1 | 11.38 | 11.380 |
| mt35une006c | Ud | Peça de união entre tramos de caminho de cabos, de U23X, cor cinzento RAL 7035, código de pedido 66825, série 66 "UNEX", de 60 mm de altura, com parafusos com porca de U23X, código de pedido 66809. (material) | 0.667 | 4.04 | 2.695 |
| mt35une015ga | Ud | Suporte horizontal, de U23X, cor cinzento RAL 7035, código de pedido 66103, série 66 "UNEX", com parafusos com porca de U23X, código de pedido 66809. (material) | 1 | 8.14 | 8.140 |
| mo003 | h | Oficial de 1ª electricista. (mão de obra) | 0.354 | 21.36 | 7.561 |
| mo102 | h | Ajudante de electricista. (mão de obra) | 0.177 | 20.25 | 3.584 |
| % | % | Custos directos complementares | 2 % | 33.360 | 0.667 |
|  |  | Custos directos |  |  | 34.027 |
